# Sanierung Bettenhaus 2
Angebotsaufforderung (GAEB 90, DA83)
Eröffnung: 17.08.21 09:50
Währung: EUR
Auftraggeber: Sportschule Baden-Baden Steinbach im Badischen Sportbund Fre

## Tischlerarbeiten/Innentüren
Datum: 14.07.21

### 01 Tischlerarbeiten/Innentüren

*Hinweis*
BAUBESCHREIBUNG

Die Sportschule Steinbach plant den Umbau und die
Sanierung vom Bettenhaus 2, einem dreigeschossigen
Gebäude mit zentral gelegenen Haupttreppenhaus.

Im 2.OG werden vier bestehende Zimmer zu Rollstuhl
gerechten Zimmern umgebaut, die Wände werden versetzt
und die Bäder neu errichtet.
In 12 weiteren Zimmern werden die Bäder mit neuer
Sanitär-Installation und  Lüftern erneuert.
In den Zimmern werden Boden-, Wand- und Deckenflächen
erneuert, neue Türen werden eingebaut.
Die Elektroinstallation wird in Zimmern und Bädern
erneuert und neue Beleuchtung eingebaut.
Alle Räume erhalten eine neue Möblierung.
Im Flur wird ein Zimmer für den Studienleiter errichtet
mit neuem Bad.
Die Flure erhalten einen neuen Bodenbelag, Wand- und
Deckenanstrich.

Im 1.OG werden in 7 Zimmern die Bäder mit neuer
Sanitär-Installation und Lüftern erneuert.
In den Zimmern werden Boden-, Wand- und Deckenflächen
erneuert, die Türen werden erneuert.
Die Flure erhalten einen neuen Wand- und
Deckenanstrich, teilweise wird der Boden erneuert.
Die Elektroinstallation wird in Zimmern und Bädern
erneuert und neue Beleuchtung installiert.
Alle Räume erhalten eine neue Möblierung.
Ein Behinderten-WC wird in einem bestehenden Lagerraum
eingebaut.
Im Schwimmbadbereich wird eine neue Lehrerumkleide
errichtet.

Im EG werden in Teilbereichen die Böden aufbereitet und
die Wände und Decken gestrichen.
Bestehende Lagerräume werden renoviert.
Die Sanitärleitungen aus dem 1.OG werden über der Decke
im EG teilweise angeschlossen.
Hierfür werden in Teilbereichen die Gipskartondecken
demontiert und später wieder montiert.

Im KG werden neue Brandschutztüren eingebaut.
Ein Unterfluraufzug wird eingebaut, mit dem Lasten vom
EG ins KG befördert werden können.
Zum Aufzug wird ein neuer gepflasteter Fussweg
errichtet.

Das Treppenhaus erhält einen neuen Anstrich, die
Bodenbeläge werden aufbereitet, eine neue Beleuchtung
wird installiert.

Alle Zimmer werden mit Rauchmeldern ausgestattet, die
Brandmeldeanlage wird erweitert
und auf die Feuerwehr aufgeschaltet, die
Sicherheitsbeleuchtung wird ergänzt.
Die bestehende Aufzugsanlage am Treppenhaus wird
saniert und behindertengerechte Aufzugskabinen
eingebaut.

Lagerflächen für Material werden entlang der Südseite
am Gebäude bereitgestellt.
Materialanlieferungen sind mit der Bauleitung
abzustimmen.

Baustellen-WC´s mit Waschbecken werden bauseits bereit
gestellt.

Auf Grund der Covid-19-Situation sind die derzeit
gültigen Hygiene- und Gesundheitsschutzmassnahmen im
räumlichen Kontext zur Baustelle einzuhalten.
Im  Zugangsbereich zur Baustelle, im EG und im
Treppenhaus sind Masken zu tragen.

#### 01.01 Innentüren

**01.01.0001 Innentüre Nr. T1, 1.010/2.010mm, MW 15cm, DIN R**
Liefern und einbauen Türelementes, einflügelig,
mit Stahlzarge, DIN R
Rohbaubreite = 1.010mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 1.OG, Lager, siehe beiliegende Pläne
Menge: 1,000 St

**01.01.0002 Innentüre Nr. T2, 1.010/2.010mm, MW 18cm, DIN L**
Liefern und einbauen Türelementes, einflügelig,
mit Stahlzarge, DIN L
Rohbaubreite = 1.010mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 1.OG, Beh.-WC, siehe beiliegende Pläne
Menge: 1,000 St

**01.01.0003 Tds-Innentüre Nr. T3; 1.010/2.010m, MW 20cm, DIN R**
Liefern und einbauen eines Schallschutztürelementes
nach
DIN 18095, einflügelig, Tds-Rauchdicht und
selbstschliessend,
Schallschutzklasse 3,Schalldämmwert nach DIN 4109
Rw,R = 37 dB, mit Stahlzarge, Anschlag DIN R
Öffnungsmaße: Rohbaubreite = 1.010mm,
Höhe: OK fertiger Fußboden bis UK Rohsturz = 2.010mm,
bestehend aus:

Zarge :  Stahlzarge als Umfassungszarge, aus feuerverzinktem Feinblech d = 2,0mm,
inkl. Fertiglackierung, Maulweite Zarge = 24cm
Umbug 20mm. Ausführung Zarge 2-schalig zum
nachträglichen Einbau,
  Spiegelbreite:
Öffnungsseite: 40 mm, Schließseite 55mm.
  Zarge mit Normfalz für gefälztes Türblatt.
  Konstruktion: Standardschließlochstanzung.
SZ-Dichtung (dreiseitig).
  Bänder: 2 x Bandaufnahme für VX-System.
  Zarge ohne Bodeneinstand.
  Montage in Gipskarton-Ständerwand und
  Montage in Massivwand; der Zargenhohlraum
  ist mit Mineralwolle komplett satt
auszustopfen.

Türblatt :  Oberfläche beidseitig Resopalbeschichtet
0,8mm,
  Farbton nach  Wahl des AG nach Vorlage gültiger
  Resopal-Farbtonkarte.
  Mittellage: Spezialschalldämmeinlage
  Absperrung: HDF 4,5mm, Klimaklasse II,
  Türdicke ca. 48mm.
  Rahmen: Einleimer TS 40-54mm Hartholz /
  Holzwerkstoff dreiseitig.
  Verstärkung: Beanspruchungsgruppe "E".
  Anleimer: 2 x verdeckter Anleimer 54-G
Eiche,
  Anleimer transparent lackiert.
  Falz: Normfalz für Schallschutztüren 13
x 29,5mm.
  3 x Türfalzdichtungen dreiseitig.
  Schloß:  PZ  KL. 5 EBH-Schloß D 65 20,
  Edelstahl (SAG 7468
SP)
  Bänder: 2 x VX 7939/160 FD, inkl.
Bandunterteile,
  Edelstahl matt, geeignet
für Stahlzargen.
  Montageart:
  Normalmontage Öffnungsseite (Bandseite).
  Bodendichtung: Schall - EX - L.
  Drücker : Edelstahl-Drückergarnitur,
  mit Rundrosetten, Fabr. FSB, Typ 1070.

Obentürschliesser in separater Position aufgeführt

Fabrikat:  JELD-WEN Schallschutztür Typ 48/ SK 3,
  Professional, Tür PEFC-zertifiziert,
o.glw.

Angeb. Fabrikat:_________________________________
  (vom Bieter einzutragen)

Einbauort: 1.OG, zw. Lehrsaal 2+6, siehe beiliegende
Pläne
Menge: 1,000 St

**01.01.0004 Innentüre Nr. T4, 885/2.010mm, MW 29cm**
Liefern und einbauen Türelementes, einflügelig,
mit Stahlzarge, 4 St. DIN L, 3 St. DIN R
Rohbaubreite = 885mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 1.OG, Zi. 212-218, siehe beiliegende Pläne
Menge: 7,000 St

**01.01.0005 Innentüre Nr. T5, 1.010/2.010mm, MW 27cm**
Liefern und einbauen Türelementes, einflügelig,
mit Stahlzarge, DIN R
Rohbaubreite = 1.010mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 1.OG, Personalraum, siehe beiliegende Pläne
Menge: 1,000 St

**01.01.0006 Tds-Innentüre Nr. T6, 1.010/2.010m, MW 33cm, DIN R**
Liefern und einbauen eines Schallschutztürelementes
nach
DIN 18095, einflügelig, Tds-Rauchdicht und
selbstschliessend,
Schallschutzklasse 3,Schalldämmwert nach DIN 4109
Rw,R = 37 dB, mit Stahlzarge, Anschlag DIN R
Öffnungsmaße: Rohbaubreite = 1.010mm,
Höhe: OK fertiger Fußboden bis UK Rohsturz = 2.010mm,
bestehend aus:

Zarge :  Stahlzarge als Umfassungszarge, aus feuerverzinktem Feinblech d = 2,0mm,
inkl. Fertiglackierung, Maulweite Zarge = 24cm
Umbug 20mm. Ausführung Zarge 2-schalig zum
nachträglichen Einbau,
  Spiegelbreite:
Öffnungsseite: 40 mm, Schließseite 55mm.
  Zarge mit Normfalz für gefälztes Türblatt.
  Konstruktion: Standardschließlochstanzung.
SZ-Dichtung (dreiseitig).
  Bänder: 2 x Bandaufnahme für VX-System.
  Zarge ohne Bodeneinstand.
  Montage in Gipskarton-Ständerwand und
  Montage in Massivwand; der Zargenhohlraum
  ist mit Mineralwolle komplett satt
auszustopfen.

Türblatt :  Oberfläche beidseitig Resopalbeschichtet
0,8mm,
  Farbton nach  Wahl des AG nach Vorlage gültiger
  Resopal-Farbtonkarte.
  Mittellage: Spezialschalldämmeinlage
  Absperrung: HDF 4,5mm, Klimaklasse II,
  Türdicke ca. 48mm.
  Rahmen: Einleimer TS 40-54mm Hartholz /
  Holzwerkstoff dreiseitig.
  Verstärkung: Beanspruchungsgruppe "E".
  Anleimer: 2 x verdeckter Anleimer 54-G
Eiche,
  Anleimer transparent lackiert.
  Falz: Normfalz für Schallschutztüren 13
x 29,5mm.
  3 x Türfalzdichtungen dreiseitig.
  Schloß:  PZ  KL. 5 EBH-Schloß D 65 20,
  Edelstahl (SAG 7468
SP)
  Bänder: 2 x VX 7939/160 FD, inkl.
Bandunterteile,
  Edelstahl matt, geeignet
für Stahlzargen.
  Montageart:
  Normalmontage Öffnungsseite (Bandseite).
  Bodendichtung: Schall - EX - L.
  Drücker : Edelstahl-Drückergarnitur,
  mit Rundrosetten, Fabr. FSB, Typ 1070.

Obentürschliesser in separater Position aufgeführt

Fabrikat:  JELD-WEN Schallschutztür Typ 48/ SK 3,
  Professional, Tür PEFC-zertifiziert,
o.glw.

Angeb. Fabrikat:_________________________________
  (vom Bieter einzutragen)

Einbauort: 2.OG, Zi. 219, siehe beiliegende Pläne
Menge: 1,000 St

**01.01.0007 Innentüre Nr. T6.1, 1.010/2.010mm, MW 20cm, DIN R**
Liefern und einbauen Türelementes, einflügelig,
mit Stahlzarge, 2 St. DIN R
Rohbaubreite = 1.010mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 2.OG, Zi. 219+229, siehe beiliegende Pläne
Menge: 1,000 St

**01.01.0008 Innentüre Nr. T6.2, 1.010/2.010mm, MW 20cm, DIN L**
Liefern und einbauen Türelementes, einflügelig,
mit Stahlzarge, DIN L
Rohbaubreite = 1.010mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 2.OG, Zi. 220, siehe beiliegende Pläne
Menge: 1,000 St

**01.01.0009 Innentüre Nr. T7.1, 1.010/2.010mm, MW 13cm, DIN L**
Liefern und einbauen Türelementes, einflügelig,
mit Stahlzarge, DIN L
Rohbaubreite = 1.010mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 2.OG, Bad Zi. 220, siehe beiliegende Pläne
Menge: 1,000 St

**01.01.0010 Innentüre Nr. T7.2, 1.010/2.010mm, MW 13cm, DIN R**
Liefern und einbauen Türelementes, einflügelig,
mit Stahlzarge, DIN R
Rohbaubreite = 1.010mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 2.OG, Bad Zi. 229, siehe beiliegende Pläne
Menge: 1,000 St

**01.01.0011 Innentüre Nr. T8.1, 1.010/2.010mm, MW 20cm, DIN R**
Liefern und einbauen Türelementes, einflügelig,
mit Stahlzarge,  4 St. DIN R
Rohbaubreite = 1.010mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 2.OG, Zi. 221, 223, 225, 227, siehe
beiliegende Pläne
Menge: 4,000 St

**01.01.0012 Innentüre Nr. T8.2, 1.010/2.010mm, MW 20cm, DIN L**
Liefern und einbauen Türelementes, einflügelig,
mit Stahlzarge, 4 St. DIN L
Rohbaubreite = 1.010mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 2.OG, Zi. 222, 224, 226, 228, siehe
beiliegende Pläne
Menge: 4,000 St

**01.01.0013 Innentüre Nr. T9.1, 760/2.010mm, MW 13cm, DIN L**
Liefern und einbauen Türelementes, einflügelig,
mit Stahlzarge, DIN L
Rohbaubreite = 760mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 2.OG, Bad Zi. 221, 223, 225, 227,
  siehe beiliegende Pläne
Menge: 4,000 St

**01.01.0014 Innentüre Nr. T9.2, 760/2.010mm, MW 13cm, DIN R**
Liefern und einbauen Türelementes, einflügelig,
mit Stahlzarge, DIN R
Rohbaubreite = 760mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 2.OG, Bad Zi. 222, 224, 226, 228,
  siehe beiliegende Pläne
Menge: 4,000 St

**01.01.0015 Innentüre Nr. T10, 885/2.010mm, MW 12,5cm, DIN L**
Liefern und einbauen Türelementes, einflügelig,
mit Stahlzarge, 1 St. DIN R
Rohbaubreite = 885mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 2.OG, Zi. Studienleiter, siehe beiliegende
Pläne
Menge: 1,000 St

**01.01.0016 Innentüre Nr. T11, 760/2.010mm, MW 12,5cm, DIN R**
Liefern und einbauen Türelementes, einflügelig,
mit Stahlzarge, DIN R
Rohbaubreite = 760mm,
Höhe: OK fertiger Fußboden bis UK Rohsturz = 2.135mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 2.OG, Bad Zi. Studienleiter
  siehe beiliegende Pläne
Menge: 1,000 St

**01.01.0017 Innentüre Nr. T12, 1.010/2.010mm, MW 28cm, DIN R**
Liefern und einbauen Türelementes, einflügelig,
mit Stahlzarge, 1 St. DIN R
Rohbaubreite = 1.010mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 2.OG, Zi. 230, siehe beiliegende Pläne
Menge: 1,000 St

**01.01.0018 Innentüre Nr. T13, 1.010/2.010mm, MW 12,5cm, DIN L**
Liefern und einbauen Türelementes, einflügelig,
mit Stahlzarge, 1 St. DIN L
Rohbaubreite = 1.010mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 2.OG, Bad Zi. 219 + Zi. 230, siehe
beiliegende Pläne
Menge: 2,000 St

**01.01.0019 Innentüre Nr. T14.1, 885/2.010mm, MW 28cm, DIN R**
Liefern und einbauen Türelementes, einflügelig,
mit Stahlzarge, 2 St. DIN R
Rohbaubreite = 885mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 2.OG, Zi. 231+233, siehe beiliegende Pläne
Menge: 2,000 St

**01.01.0020 Innentüre Nr. T14.2, 885/2.010mm, MW 28cm, DIN L**
Liefern und einbauen Türelementes, einflügelig,
mit Stahlzarge, 2 St. DIN L
Rohbaubreite = 885mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 2.OG, Zi. 232+234, siehe beiliegende Pläne
Menge: 2,000 St

**01.01.0021 Innentüre Nr. T15.1, 760/2.010mm, MW 15cm, DIN R**
Liefern und einbauen Türelementes, einflügelig,
mit Stahlzarge, DIN R
Rohbaubreite = 760mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 2.OG, Bad Zi. 234
  siehe beiliegende Pläne
Menge: 1,000 St

**01.01.0022 Innentüre Nr. T15.2, 760/2.010mm, MW 15cm, DIN L**
Liefern und einbauen Türelementes, einflügelig,
mit Stahlzarge, DIN L
Rohbaubreite = 760mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 2.OG, Bad Zi. 231
  siehe beiliegende Pläne
Menge: 1,000 St

**01.01.0023 Innentüre Nr. T16.1, 885/2.010mm, MW 22cm, DIN R**
Liefern und einbauen Türelementes, einflügelig,
mit Stahlzarge, 1 St. DIN R
Rohbaubreite = 885mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 2.OG, Bad Zi. 232, siehe beiliegende Pläne
Menge: 1,000 St

**01.01.0024 Innentüre Nr. T16.2, 885/2.010mm, MW 22cm, DIN L**
Liefern und einbauen Türelementes, einflügelig,
mit Stahlzarge, 1 St. DIN L
Rohbaubreite = 885mm,
Höhe: OK fertiger Fußboden bis UK Rohsturz = 2.010mm,
bestehend aus:

Zarge :  Stahlzarge als Umfassungszarge, aus feuerverzinktem Feinblech d = 2,0mm, inkl.
Grundlackierung und Schlussbeschichtung
  Farbe: weiss
  Umbug 20mm, Ausführung Zarge 2-schalig
  zum nachträglichen Einbau,
  Spiegelbreite:
  Öffnungsseite: 40 mm, Schließseite 55mm.
  Zarge mit Normfalz für gefälztes
Türblatt.
  Konstruktion:
Standardschließlochstanzung.
  SZ-Dichtung (dreiseitig).
  Bänder: 2 x Bandaufnahme für VX-System.
  Zarge ohne Bodeneinstand.
  Montage in Gipskarton-Ständerwand; der
Zargenhohlraum ist mit Mineralwolle komplett
satt
  auszustopfen.

Türblatt : Oberfläche beidseitig Resopalbeschichtet
0,8mm,
  Farbton nach Wahl des AG nach Vorlage
gültiger
  Resopal-Farbtonkarte.
  Mittellage: Vollspanplatteneinlage
  Absperrung: HDF 4,5mm, Klimaklasse II,
  Türdicke ca. 43mm.
  Rahmen: Einleimer TS 40-54mm Hartholz /
  Holzwerkstoff dreiseitig.
  Verstärkung: Beanspruchungsgruppe "E".
  Anleimer: 2 x verdeckter Anleimer 54-G
Eiche,
  Anleimer transparent lackiert.
  Falz: Normfalz 13 x 29,5mm.
  Schloß:  PZ  KL. 5 EBH-Schloß D 65 20,
  Edelstahl (SAG 7468 SP)
  Bänder: 2 x VX 7939/160 FD, inkl.
Bandunterteile,
  Edelstahl matt, geeignet
für Stahlzargen.
  Montageart:
  Normalmontage Öffnungsseite (Bandseite).
  Drücker : Edelstahl-Drückergarnitur,
  mit Rundrosetten, Fabr. FSB, Typ 1070.

Fabrikat:  JELD-WEN Türelement Typ 42,
  Professional, Tür PEFC-zertifiziert,
o.glw.

Angeb. Fabrikat:___________________________
  (vom Bieter einzutragen)

Einbauort: 2.OG, Bad Zi. 233, siehe beiliegende Pläne
Menge: 1,000 St

**01.01.0025 T30RS-Innentüre Nr. T17, 885/2.010m, DIN R**
Liefern und einbauen eines Brandschutztüre nach
DIN 18095, einflügelig, T30RS-feuerhemmender u.
rauchdichter Abschluss, Schallschutzklasse 3,
Schalldämmwert
nach DIN 4109 Rw,R = 37 dB, mit Stahlzarge
Öffnungsmaße: Rohbaubreite = 885mm
Höhe: OK fertiger Fußboden bis UK Rohsturz = 2.010mm,
Anschlag DIN R, mit beidseitigem Türwächter

Fabrikat:  JELD-WEN Türelement Typ 42,
  Professional, Tür PEFC-zertifiziert,
o.glw.

Angeb. Fabrikat:_________________________________
  (vom Bieter einzutragen)

Einbauort: KG, BZ-Raum, siehe beiliegende Pläne u.
Türaufstellung
Menge: 1,000 St

**01.01.0026 Demontage Innentürelemente 1.flgl.**
Demontage Innentürelemente einflüglig mit Stahlzarge
und Holztürblatt, inkl. Entsorgung und Deponiegebühr,
B x H= 760 bis 1.010mm x 2,010mm
Bereich: EG, 1.OG, 2.OG
Menge: 51,000 St

#### 01.02 Trennwände Lehrerumkleide

*Hinweis*

**01.02.0001 Trennwände aus Holzverbundplatten**
Liefern und fachgerecht montieren von :
Trennwandsystem, cronus, o. glw.
der Firma KEMMLIT-Bauelemente GmbH
Maltschachstr. 37
72144 Dusslingen
Telefon: 07072 / 131-0
Telefax: 07072 / 131-150
info@kemmlit.de - www.kemmlit.de,
Fabrikat cronus
oder gleichwertig

Konstruktion:
Trennwand aus 13 mm HPL-Vollkernmaterial
im statischen Verbund mit den glattflächigen
Aluminiumprofilen. Die Konstruktion muss zur
Sicherstellung einer hohen Stabilität TÜV-geprüft sein,
das Prüfzeugnis ist mit der Angebotsabgabe
einzureichen. Zum Nachweis der Sicherheit ist eine
zusätzliche GS-Prüfung vorzuweisen. Das Trennwandsystem
bietet aus Gründen der Langlebigkeit eine
Herstellergarantie von 7 Jahren auf alle
Funktionsteile.
Füße in der Front integriert.
L x B x H= 1900 x 1370 x 2135 mm

Standoptimierte und fronthängende Anlage
mit Füßen in den Zwischenwänden integriert.

Freihängende Anlage mit Trägersystem,
ohne Füße, als reinigungsfreundliche Variante.

Raumhoch geschlossene Anlage ohne
Bodenfreiheit.

Ausführungen zur Auswahl:
CR 2.1: Profile in eloxierter Ausführung.

Höhe:
2135 mm, einschl. 150 mm Bodenfreiheit

Wände:
13 mm starke HPL-Vollkernplatten nach DIN EN 438 (DIN
16926). Wasserbeständig, fäulnissicher,
widerstandsfähig gegen Beschädigungen und besonders
pflegeleicht. Alle sichtbaren Kanten sind gerundet und
dadurch verletzungsfrei.

Profile:
Alle Profile aus Aluminium. Verwindungssteifer
3-Kammer-Stabilisator (54/43 mm) in eckiger
Ausführung mit Wandanschlußrosette über der
Türfront. Stabilisator steht durch M12x50 Verschraubung
in statischem Verbund mit den glattflächigen Band- und
Türanschlagprofilen. 3-Kammer-Türanschlagprofile (50/37
mm) sind verdrehsicher und kraftschlüssig mit dem
Stabilisator verbunden. Unterer Abschluß
der Band- und Türanschlagsprofile mit Aluminiumplatte
unfallsicher abgedeckt. Wandanschluß durch U-Profile
(30/24 mm).

Füße:
Aluminiumfüße (Ø 20 mm) mit Edelstahlgewinde und Edelstahlteller. Stufenlos
höhenverstellbar. Kraftschlüssig durch
M12 Verschraubung mit den Band- und
Türanschlagprofilen verbunden. Trittfeste,
korrosionsfreie Aluminiumabdeckrosette
naturfarbig eloxiert - läßt sich zum Reinigen
einfach anheben.

Türe:
13 mm starke HPL-Vollkernplatten stumpf einschlagend.
Alle Kanten umfräst, die Ecken im Radius von
2 mm abgerundet. Durchlaufende
Dämpfungsgummi im Anschlagprofil zur
Geräuschdämpfung integriert.

Beschläge:
3 kräftige 3-Rollen-Kantenbänder aus Aluminium, (Ø 20
mm). Ein Band ist mit eingebauter Feder zum
Selbstschließen oder Selbstöffnen der Tür ausgestattet.
Bandbefestigung erfolgt in der Fläche
um das Spalten der Platte zu vermeiden. Verdeckte
Verschraubung mittels Edelstahl-Torxschrauben.

Kunststoffreies Einriegelschloß aus Einkdruckguß mit
massiven, nicht brennbarem Aluminiumriegel.
Schloßkasten aus Vollaluminium, mit Riegelolive
innen, Schauscheibe rot/weiß mit Notdornöffnung außen.
Türknöpfe mit Griffmulde aus Aluminium naturfarbig
eloxiert.

Farben: hellgrau 7208 (ähnlich NCS S 2500-N)

Profile, Beschläge, Füße und Zubehör in der
gleichen durchgängigen Farbe nach
KEMMLIT-Farbkonzept.

Garantie:
7 Jahre Hersteller Garantie

Fabrikat:  Kemmlit, o.glw.

Angeb. Fabrikat:______________________________
  (vom Bieter einzutragen)

Einbauort: EG, Flur 2, siehe beil. Plan G1-W2
Menge: 1,000 Stck

**01.02.0002 Zubehör für Umkleidekabine, Spind mit Sitzbank**
Liefern und fachgerecht montieren von :
Zubehör für Umkleide- und Wechselkabinen:

KEMMLIT-Stahlspind Lupo, für Umkleide- und
Wechselkabinen mit Alutüren:
L x B x H =
1.200mm (400mmx3St.)x 500mm x 1700+440mm
mit Untergestell und Sitzbank aus 13 mm dicken
HPL-Vollkernplatten.
L x B x H = 1.200mm x 800mm x 440m

Fabrikat:  Kemmlit, o.glw.

Angeb. Fabrikat:______________________________
  (vom Bieter einzutragen)

Einbauort: EG, Flur 2, siehe beil. Pläne u.
Türaufstellung
Menge: 1,000 Stck

**01.02.0003 Zubehör für Umkleidekabine, Türstopperhaken**
Liefern und fachgerecht montieren von :
Zubehör für Umkleide- und Wechselkabinen:

Türstopperhaken für Umkleide- und
Wechselkabinen aus Nylon

Fabrikat:  Kemmlit, o.glw.

Angeb. Fabrikat:______________________________
  (vom Bieter einzutragen)

Einbauort: EG, Flur 2, siehe beil. Pläne u.
Türaufstellung
Menge: 1,000 Stck

**01.02.0004 Zubehör für Umkleidekabine, Spiegel**
Liefern und fachgerecht montieren von :
Zubehör für Umkleide- und Wechselkabinen:

Kristallspiegel für Umkleide- und
Wechselkabinen mit Randversiegelung, 8 mm stark, Ecken
abgerundet, 300 x 400 mm groß. Verklebung nicht
erlaubt. Diebstahlsicher verschraubt.

Fabrikat:  Kemmlit, o.glw.

Angeb. Fabrikat:______________________________
  (vom Bieter einzutragen)

Einbauort: EG, Flur 2, siehe beil. Pläne u.
Türaufstellung
Menge: 1,000 Stck

**01.02.0005 Zubehör für Umkleidekabine, Ablagekonsole**
Liefern und fachgerecht montieren von :
Zubehör für Umkleide- und Wechselkabinen:

Ablagekonsole für Umkleide- und Wechselkabinen
aus Nylon 312, 300 x 50 mm groß. Diebstahlsicher
verschraubt.

Fabrikat:  Kemmlit, o.glw.

Angeb. Fabrikat:______________________________
  (vom Bieter einzutragen)

Einbauort: EG, Flur 2, siehe beil. Pläne u.
Türaufstellung
Menge: 1,000 Stck

#### 01.03 Stundenlohnarbeiten

**01.03.0001 Stundenlohnarbeiten Vorarbeiter**
Für evtl. erforderliche Arbeiten, die nicht im
Leistungsverzeichnis erfaßt sind und gegen Nachweis
zur Ausführung kommen, werden verrechnet für:
Vorarbeiter
Menge: 5,000 Std

**01.03.0002 Stundenlohnarbeiten Facharbeiter**
Für evtl. erforderliche Arbeiten, die nicht im
Leistungsverzeichnis erfaßt sind und gegen Nachweis
zur Ausführung kommen, werden verrechnet für:
Facharbeiter
Menge: 5,000 Std

**01.03.0003 Stundenlohnarbeiten Helfer**
Für evtl. erforderliche Arbeiten, die nicht im
Leistungsverzeichnis erfaßt sind und gegen Nachweis
zur Ausführung kommen, werden verrechnet für:
Helfer
Menge: 5,000 Std

USt %: 19,00
